# Specification (GAEB 90, DA81)
Currency: EUR

## Bill of quantities
Date: 27.09.21

**1.0 GEZE Slimdrive SCR (compact automatic circular sliding door)**
GEZE Slimdrive SCR, modular, compact automatic round
arch sliding door (360°) with a drive height of only
70 mm, TÜV type-tested in accordance with DIN 18650 /
EN 16005, fine-framed in light-coloured transparent
design, unusually spacious, with a freely selectable
diameter between 2000 mm and 4000 mm.

Integrated rechargeable battery for emergency opening
and closing in the event of a power failure
Latest software for optional Bluetooth connection to
a PC for convenient parameter setting, commissioning
and after-sales service maintenance
Intelligent digital control performance level "d"
according to DIN EN ISO 13849-1):
- Self-learning
- Optimum convenience thanks to automatic adaptation
  of door behaviour to traffic
- Can be networked and integrated in building systems
  via CAN-bus
- Independent fault detection and protocol
- Adjustment options for all door movement parameters
- All functions integrated in one unit, no further
  modules necessary
- Cover in Slimdrive design, 70 mm height
- Stainless steel floor guide embedded in the floor

Two extremely quiet running direct current drives,
for leaf weights up to 120 kg
Robust power supply with integrated all-pole main
switch and fuse protection
Static and dynamic power limitation according to
DIN 18650 / EN 16005, as well as static under 150 N
in accordance with ASR A1.7 (formerly BGR 232)
Automatic reversal when obstacles are detected

Construction dimensions (dimensions in unfinished
state):
Inside diameter:  .............mm,
freely selectable between 2000 and 4000 mm,
Outside diameter:  .............mm
Clear passage height PH:  .............mm
Total height of door system: .............mm
Passage clearance PC:  .............mm

Note: Other dimensions on request!

Fine-framed drum walls made of GEZE profile systems
for mounting:
(  ) Curved VSG 10 mm, clear

or
(  ) Curved thermally insulated panel lining, 22 mm
  thick

or
(  ) Smooth-surface thermally insulated panels,
  approx. 34 mm thick

Moving leaf:
(  ) Fine-framed with GEZE profile system VSG 10 mm,
  clear

Aluminium ceiling construction:
(  ) Standard height 70 mm
or
(  ) Raised ceiling canopy .............mm, with
  perimeter canopy cover made of curved aluminium
  sheets
or
(  )  Curved fanlight ................mm, made of
  glass, positioned above the 70 mm ceiling
  canopy

Roof covering outside:
(  ) Metal cover plate

or
(  ) Waterproof roof with 2 water spouts (flat roof
  without gradient)

or
(  ) Glass roof with metal cover over the drive unit

Roof covering inside:
(  ) Metal cover plate

or
(  ) Glass roof with metal cover over the drive unit

Surface of the light alloy parts:
(  ) Powder coating RAL colours

or
(  ) LM anodised E6/EV1

or
(  ) Colour anodised ............

or
(  ) Coated with ground stainless steel, grain 240

or
(  ) Coated with polished stainless steel

Floor ring
(  ) GEZE 360° stainless steel (V2A) floor ring is
  used as floor covering edging at the same time.
  (  ) Sheet metal base 100 mm

  or
  (  ) Swivel flange (30 x 5 mm)

  and/or
  (  ) Floor plate with discharge nozzle

Note: The insulation of the building is a contracted
service and must be carried out on site.

Floor cover
(  ) GEZE floor mat, anthracite colour, 22 mm, more
  colours available on request!
or
(  ) 18 mm coconut matting in natural colours
  (delivery only, laying by the technical crew of
  the floor fitters)
or
(  ) 4 mm black rubber nap mat
  (delivery only, laying by the technical crew of
  the floor fitters)
or
(  ) Floor cover to be carried out on site

Wiring to be carried out on site according to the GEZE
cable plan by an electrical contractor.

Installation, commissioning and instruction of the
operator as well as documentation handover in
compliance with DIN 18650 / EN 16005 through plant
fitters or service partner.

In compliance with DIN 18650 / EN 16005:
- Safety analysis must be carried out as a basis for
  planning and execution
- An inspection must be carried out at least 1 x year
  and after-sales service maintenance at least 1 x
  year
Quantity: 0.000 Stk

**1.1 Programme switches**
Operation

GEZE display programme switch in the AS 500 range for
setting the mode of operation as well as for
commissioning and parameterisation of the drive, with
function keys, 2x 7-segment display, alphanumerical
fault display, IP rating IP 40
Operating modes: permanently open, automatic, shop
closing, night-locking, off
( ) Surface-mounted ( ) Flush-mounted

or
GEZE key programme switch for setting the operating
mode, with control keys, LED dot display, coded error
display, IP rating IP 40, suitable for switch product
ranges with 55 x 55 mm switch insert
Operating modes: off, permanently open, automatic,
shop closing-time, night-locking
(  ) Surface-mounted  (  ) Flush-mounted

or
GEZE mechanical programme switch for setting the
operating mode, with rotary button, LED fault display,
IP rating IP 40, suitable for switch programmes with
55 x 55 mm switch insert
Operating modes: off, permanently open, automatic,
shop closing-time, night-locking
(  ) Surface-mounted  (  ) Flush-mounted

or
GEZE mechanical programme switch for setting the
operating mode, with key, LED fault display, IP rating
IP 40, suitable for switch programmes with 55 x 55 mm
switch insert
Operating modes: off, permanently open, automatic,
shop closing-time, night-locking
(  ) Surface-mounted  (  ) Flush-mounted
Quantity: 0.000 Stk

**1.2 Key switch**
Operation (optional position)

GEZE key switch to "lock" the programme switch to
prevent unauthorised changing of the operating mode,
IP rating IP 40
(  ) Surface-mounted  (  ) Flush-mounted
Quantity: 0.000 Stk

**1.3 Combined detector**
Activation and protection

GEZE combined detector with direction-sensing radar
movement detector for activation and 3D light curtain
for protection of the closing section in accordance
with DIN 18650 / EN 16005, protection rating IP 54
( ) Interior combined detector
( ) Exterior combined detector

Accessories:
( ) Exterior: weather hood to protect the sensor from
  the interference of rain
( ) Ceiling installation bracket
( ) Ceiling installation kit for integrating the light
  curtain in the ceiling
( ) Exterior: adapter for curved sliding doors
Quantity: 0.000 Stk

**1.4 Active infrared light curtain**
Protection (optional position)

GEZE active infrared light curtain with double 3D
light curtain for protecting the opening or closing
section according to DIN 18650/EN 16005, protection
rating IP 54
( ) Interior ( ) Exterior

Accessories:
( ) Exterior: weather hood to protect the sensor from
  the interference of rain
( ) Ceiling installation bracket
( ) Ceiling installation kit for integrating the light
  curtain in the ceiling
( ) Exterior: adapter for curved sliding doors
Quantity: 0.000 Stk

**1.5 GEZE switches and push buttons**
Activation (optional position)

GEZE elbow switch, plastic, IP rating IP 30
Dimensions: 90 x 180 x 23 mm
( ) white  ( ) stainless steel
( ) optional transmitting module
( ) Surface-mounted  ( ) Rear panel for attaching the
elbow switch to glass (in connection with the
transmitting module)

or
GEZE elbow switch, LS990, IP rating IP 30
Dimensions: 81 x 223 x 51 mm
( ) white  ( ) stainless steel
( ) optional transmitting module
( ) Surface-mounted ( ) Flush-mounted

or
GEZE elbow switch, stainless steel, IP rating IP 65
Dimensions: 72 x 250 x 17 mm
( ) Surface-mounted

or
GEZE non-contact proximity switch (radar)
Plastic with antimicrobial surface, IP rating IP65,
multi-colour LED feedback, adjustable acoustic
feedback. Additional input to actively change the LED
colour.
Dimensions: 80 x 80  mm
( ) Flush mounting 12 mm deep
( ) Surface mounting 21 mm deep
( ) Variant for WC

or
GEZE LED sensor push button, plastic,
IP rating IP 69K
round, diameter: 100 mm
( ) Flush-mounted
( ) Surface-mounted: mounting ring flat 4 mm
( ) Surface-mounted: mounting ring high 20 mm

or
GEZE LED sensor push button, glass, IP rating IP 69K
round, diameter: 100 mm
( ) Flush-mounted
( ) Surface-mounted: mounting ring flat 4 mm
( ) Surface-mounted: mounting ring high 20 mm

or
GEZE LED sensor foot switch, glass, IP rating IP69K
Dimensions: 100 x 100 x 3 mm
( ) flush-mounting
( ) vertically adjustable installation base for depths
of up to 215 mm from the unfinished floor
Quantity: 0.000 Stk

**1.6 Wireless programme**
GEZE wireless programme with secure rolling code
encryption for wireless activation of the drive
(approx. 30 m range in the building).

Transmitter:
(  )  Wireless transmitter with 1 key, IP rating
  IP 54 and wall fixing
(  )  Wireless transmitter with 2 keys, IP rating
  IP 54 and wall fixing
(  )  Wireless transmitter with 4 keys, IP rating
  IP 54 and wall fixing
(  )  Transmitting module for optional integration in
  GEZE elbow switches

Receiver:
(  )  Receiving module with 2 outputs, 24 V, pulse
  mode or pulse and permanent mode for
  installation in the drive or in a flush-mounted
  box with IP rating IP 20
Quantity: 0.000 Stk

**1.7 GEZE GCER 300, 1-door SET**
Activation (optional position)

GEZE GCER 300, 1-door SET

Access control solution with RFID reader and PIN
keypad in stand-alone operation for controlling one
door (can be extended to 2 doors). RFID frequency
13.56 MHz. Authorisation is granted through master
ID cards in combination with PIN keyboard directly at
the reader. Up to 200 persons/ID cards can be
authorised.
If individual ID cards are lost or become faulty,
they can simply be deleted from the system (selective
deletion). Two authorisation types for short-time
release or continuous release (office function).
Configurable door release time. Variable PIN length.
Communication between reader and control unit takes
place by encrypted data transfer. Functions such as
interlocking door system or dementia adjustable.
Release buttons can be connected.

Set comprising:
1 pc. GEZE GCER 300 I/O Box (ID no. 185707)
1 pc. GEZE GCVR 300 T, RFID reader flush-mounted
(ID no. 185708)
2 pc. GEZE GCER 300 system card master
(ID no. 185713)
10 pc. GEZE RFID ID card (ID no. 185711)

Optional
GEZE GCVR Touch 300 T, RFID reader flush-mounted
(ID no. 187108)
GEZE RFID key fob (ID no. 185712)
GEZE GCER AP surface-mounted frame (Id. no. 130024)

or
GEZE GCER 300 Light, 1-door SET

Access control solution with RFID reader and PIN
keyboard in stand-alone operation with a relay output
for controlling one door located in the secured inner
area. RFID frequency 13.56 MHz. Authorisation is
granted through master ID cards in combination with
PIN keyboard directly at the reader. Up to 200
persons/ID cards can be authorised for short-time
release. If individual ID cards are lost or become
faulty, they can simply be deleted from the system
(selective deletion). Configurable door release time.
Variable PIN length. Communication takes place via
encrypted data transfer.

Set comprising:
1 pc. GEZE GCER 300 Light, RFID reader flush-mounted
(ID no. 185710)
1 pc. GEZE GCER 300 system card master
(ID no. 185713)
10 pc. GEZE RFID ID card (ID no. 185711)

Optional
GEZE RFID key fob (ID no. 185712)
GEZE GCER AP surface-mounted frame (ID no. 130024)

Accessories for GCER 300 / GCER 300 Light
Plug-in power supply NT 1.0 A - 24 V DC (optional)
Primary:  230 V AC, 50 Hz
Secondary: 24 V DC (+/- 5 %) / 1 A
(ID no. 130025)

Power supply NT 1.1 A - 24 V DC flush-mounted
(optional)
For installation in deep standard flush-mounted boxes
Primary:  230 V AC, 50 Hz
Secondary: 24 V DC / 1.1 A
(ID no. 151426)

Power supply NT 1.5 A - 24 V DC HA (optional)
For installation on top hat rails
Primary: 230 V AC, 50 Hz
Secondary: 21.6 - 26.4 V DC / 1.5 A
(ID no. 151425)
Quantity: 0.000 Stk

**1.8 Key switch with switch function**
Activation (optional position)

GEZE key switch outside (IP rating IP 54) with or
without profile half cylinder and switch function
(  ) Surface-mounted  (  ) Flush-mounted
Quantity: 0.000 Stk

**1.9 Key switch with hold-open function**
Activation (optional position)

GEZE key switch outside (IP rating IP 54) with or
without profile half cylinder and hold-open function
for the fire service
(  ) Flush-mounted
Quantity: 0.000 Stk

**2.0 Key switch outside**
Activation (optional position)

GEZE key switch outside (IP rating IP 54),
prepared for on site profile half cylinder of closing
system and 1 push button switch with key symbol for
opening from the inside. On contact, the system opens
from its locked position once outwards and inwards,
and locks again after the leaf has reached the closed
position.
Quantity: 0.000 Stk

**2.1 Emergency stop switch with glass pane**
Safeguarding (optional position)

GEZE emergency stop switch with glass pane and
lighting for switching off the mains voltage, IP
rating IP 20

An emergency command device (emergency stop switch) is
not essential in accordance with DIN 18650 / EN 16005.

(  ) Surface-mounted  (  ) Flush-mounted
Quantity: 0.000 Stk

**2.2 Emergency stop switch with illuminated mushroom button**
Safeguarding (optional position)

GEZE emergency stop switch with illuminated mushroom
button for emergency opening or emergency unlocking,
IP rating IP 40

An emergency command device (emergency stop switch) is
not essential in accordance with DIN 18650 / EN 16005.

(  ) Surface-mounted  (  ) Flush-mounted
Quantity: 0.000 Stk

**2.3 Lighting (optional position)**
(  ) ..... pcs. LED spotlight (max. 1 W per light)
  integrated in the soffit

or
(  ) ..... pcs. recess for lighting to be installed on
  site (diameter = ..... mm)
Quantity: 0.000 Stk

**2.4 Locking (optional position)**
(  ) Electromagnetic locking, integrated in the drive
  unit, with manual emergency unlocking (standard
  only in the external door)

and in addition
(  ) Bolt lock for fine-framed door leaves for
  installation in the bottom door shoe profile,
  prepared for profile cylinder and/or profile half
  cylinder, lockable on one side
  (profile half cylinder 46 mm long)
Quantity: 0.000 Stk

**2.5 Hot-air curtain system (optional position)**
(  ) Hot-air curtain system integrated in the
  suspended ceiling construction of the round arch
  sliding door.

(  ) Blow-out channel in the canopy area (minimum
  canopy height 350 mm)

or
(  ) Blow-out channel in the suspended soffit (canopy
  height 70 mm)

Hot-air curtain system design with:
(  ) Electric connection:
  Heat output: ............kW/ Amount of
  air.........m³/h
(  ) Hot water connection
  Heat output: ............kW/ Amount of
  air.........m³/h

Note: The power of the hot-air curtain equipment
included in the offer has not been calculated by us;
the dimensioning and specification of the hot-air
curtains must be carried out by the specialist planner
responsible.
Quantity: 0.000 Stk

**2.6 Façade connection (optional position)**
Off-centre façade connection

(  ) Connections and installation of the round arch
  sliding door off-centre to the façade

and/or
(  ) Larger side parts which turn the arch into an
  oval system. Details and dimensions on request!
Quantity: 0.000 Stk

**2.7 Service maintenance - compact package**
Maintenance and testing (option)

Service package for maintenance and inspection in
accordance with EN 16005, DIN 18650 Part 2 and ASR
A1.7 as well as according to manufacturer's
specification with the following performance features:

- One maintenance per contract year
- Free provision and updating of the test documents
- Attachment of the inspection sticker
- Fault diagnosis and repair jobs during the contract
  period will be carried out at reduced hourly rates
- Service technicians will be deployed within 24 hours
  of the message being received from Monday - Friday
  between 7 am and 5 pm without surcharges
- Personal availability at the help desk 24 hours a
  day, 365 days a year
- Contract run time: 2 years

e.g. GEZE compact service package
Quantity: 0.000 Stk

**2.8 Service maintenance - comfort package**
Service maintenance (optional position)

Comfort service package for maintenance in accordance
with EN 16005, DIN 18650 Part 2 and ASR A1.7 as well
as according to manufacturer's specification with the
following performance features:

- Extension of the warranty to 36 months (condition:
  the maintenance contract is concluded 3 months after
  the commissioning date at the latest)
- One maintenance per contract year
- Free provision and updating of the test documents
- Attachment of the inspection sticker
- No separate charging for services and travel costs
  during the warranty period
- No separate charging for consumables up to EUR 25
  per maintenance
- No separate charging for working hours when spare
  parts are replaced during the maintenance
- Personal availability at the help desk 24 hours a
  day, 365 days a year
- Contract run time: 3 years
Quantity: 0.000 Stk

**2.9 Service maintenance - exclusive package**
Service maintenance (optional position)

Exclusive service package for servicing, maintenance
in accordance with DIN 18650 Part 2 and ASR A1.7 as
well as according to manufacturer's specification with
the following performance features:

- Extension of the warranty to 60 months (condition:
  the maintenance contract is concluded 3 months after
  the commissioning date at the latest)
- One maintenance per contract year
- Free provision and updating of the test documents
- Attachment of the inspection sticker
- Complete repair: no separate charging for repairs
  (parts and working hours) and travel costs during
  the contract run time
- Online access for the client to the project and
  system data at the contractor's
- Personal availability at the help desk 24 hours a
  day, 365 days a year
- Contract run time: 5 years
Quantity: 0.000 Stk

VAT %: 19.00
